# Erneuerung der Fahrbahnmarkierungen auf Kreisstraßen
Angebotsaufforderung (GAEB 90, DA83)
Währung: EUR

## Erneuerung der Fahrbahnmarkierungen auf
Datum: 27.07.26

*Hinweis*
Die Aufstellung Markierungsarbeiten 2026 als gesonderte
PDF wird Bestandteil der Leistung.

Bei Mehr- oder Mindermengen von mehr als 20 % bleibt
der Einheitspreis erhalten.

### Bereich 1 Fahrbahnmarkierungen

#### Abschnitt 1.1 Vor-, Rand-, Mittel-, Pfeile- und Blockmarkierungen

**1.1.10 Vormarkierung für alle nachfolgenden Markierungen**
Vormarkierung für alle nachfolgenden Markierungen
herstellen.
Herstellung auf freier Strecke.
Abgerechnet wird nach durchgehender Länge der
Vormarkierung. Vormarkierung nach Fräsaufmaß.
Punktabstand max. 5 m
Menge: 46100,000 m

**1.1.20 Längsmarkierung entsprechend vorhandener Markierung**
Längsmarkierung entsprechend vorhandener Markierung
oder Vormarkierung herstellen.
Zu markierende Flächen reinigen. Kehrgut und ggf.
Fräsgut gehen in Eigentum des AN über und werden
beseitigt.
Abgerechnet wird nach markierter Strichlänge in der
Achse.
Doppelstrich wird als zwei Striche abgerechnet.
Randmarkierung unterbrochen (Fahrstreifenbegrenzung)
auf bituminöser Decke.
Markierungsstoff für Verkehrsklasse P 6, Farbmarkierung
Typ II, Strichbreite 0,12 m
Prüfbericht bzw. Freigabezeugnis der BASt ist
beizulegen.
Angaben im Bieterangabenverzeichnis über
Stoffhersteller.
Menge: 37300,000 m

**1.1.30 Längsmarkierung entsprechend vorhandener Markierung**
Längsmarkierung entsprechend vorhandener Markierung
oder Vormarkierung herstellen.
Zu markierende Flächen reinigen. Kehrgut und ggf.
Fräsgut
gehen in Eigentum des AN über und werden beseitigt.
Abgerechnet wird nach markierter Strichlänge in der
Achse.
Doppelstrich wird als zwei Striche abgerechnet.
Mittelmarkierung unterbrochen 1:2:1 und 2:1:2 und
ununterbrochen auf bituminöser Decke.
Markierungsstoff für Verkehrsklasse P 6, Farbmarkierung
Typ II, Strichbreite 0,12 m
Prüfbericht bzw. Freigabezeugnis der BASt ist
beizulegen.
Angaben im Bieterangabenverzeichnis über
Stoffhersteller.
Menge: 7350,000 m

#### Abschnitt 1.2 Pfeile und Blockmarkierung, Piktogramme herstellen

*Hinweis*
Einordnende Pfeile (rechts/links) an den Kreisstraßen
einschließlich aller Nebenarbeiten herstellen.
Zu markierende Flächen reinigen. Kehrgut und ggf.
Fräsgut gehen in Eigentum des AN über und werden
beseitigt.
Markierungsstoff für Verkehrsklassen P 6, Typ II.
Prüfbericht bzw. Freigabezeugnis der BAST beilegen.
Angaben im Bieterangabenverzeichnis über
Stoffhersteller.

**1.2.10 Blockmarkierung herstellen**
Blockmarkierung herstellen
Zu markierende Flächen reinigen. Kehrgut und ggf.
Fräsgut gehen in Eigentum des AN über und werden
beseitigt.
Abgerechnet wird nach markierter Strichlänge in der
Achse.
einschließlich Vormarkierung
auf bituminöser Decke.
Markierungsstoff für Verkehrsklasse P 6, Farbmarkierung
Typ II, Strichbreite 0,25 m
Prüfbericht bzw. Freigabezeugnis der BASt ist
beizulegen.
Angaben im Bieterangabenverzeichnis über
Stoffhersteller.
Menge: 6,000 Stck

**1.2.20 Pfeile herstellen**
Pfeile herstellen
Einordnende Pfeile (rechts, links) an den Kreisstraßen
einschließlich aller Nebenarbeiten herstellen. Zu
markierende Flächen reinigen, Kehrgut und
gegebenenfalls Fräsgut gehen in Eingentum des AN über
und werden beseitigt. Markieungsstoffe P 6, Typ II.
Prüfbericht bzw. Freigabezeugnis der BASt ist
beizulegen.
Angaben im Bieterangabenverzeichnis über
Stoffhersteller.
Menge: 8,000 Stck

USt %: 19,00
